# Poço drenante pré-fabricado, de polietileno de alta densidade

- Propriedade do ficheiro: CYPE INGENIEROS, S.A.
- Formato: FIEBDC-3/2002
- Moeda: EUR
- Custos indirectos: 3.00 %
- IVA: 23.00 %

## A Acondicionamento do terreno

### AU Drenagens

#### AUP Poços

**AUP025** Ud Poço drenante pré-fabricado, de polietileno de alta densidade.
Poço drenante, monobloco, com microperfurações na parte superior, de polietileno de alta densidade, modelo RDREN "RASAN", de 800 mm de diâmetro nominal e 1,5 m de altura nominal, com cone redutor de 600 mm de diâmetro nominal na boca, com os degraus instalados, base com superfície lisa, uma entrada com manguito de união com junta elástica de 400 mm de diâmetro e uma saída de 400 mm de diâmetro, com tampa e aro de ferro fundido classe D-400 segundo NP EN 124, instalado em faixas de rodagem, incluindo vias pedonais, ou zonas de estacionamento para todo o tipo de veículos; sobre base de 25 cm de espessura de betão C35/45 (XC4(P) + XA2(P); D25; S2; Cl 0,2) ligeiramente armada com malha electrossoldada AR82 100x300 mm de aço A500 EL. Inclusive material para ligações e remates e material elastómero para ajuste entre a tampa e aro.
Critérios considerados na determinação do preço da unidade de obra: O preço não inclui a escavação, as bombas de drenagem nem o enchimento perimetral posterior com material de drenagem.
Inclui: Marcação. Colocação da malha electrossoldada. Betonagem e compactação do betão na execução da base. Montagem. Ligação dos colectores ao poço. Colocação de aro, tampa amovível e acessórios. Verificação do seu correcto funcionamento.
Critério de medição de projecto: Número de unidades previstas, segundo documentação gráfica de Projecto.
Critério de medição de obra: Medir-se-á o número de unidades realmente executadas segundo especificações de Projecto.

| Código | Un | Descrição | Rendimento | Preço | Importância |
|---|---|---|---|---|---|
| mt10haf020bElla | m³ | Betão C35/45 (XC4(P) + XA2(P); D25; S2; Cl 0,2), fabricado em central, segundo NP EN 206. (material) | 0.350 | 99.14 | 34.70 |
| mt07ame020llc | m² | Malha electrossoldada AR82 100x300 mm, com arames longitudinais de 8,2 mm de diâmetro e arames transversais de 6,5 mm de diâmetro, aço A500 EL. (material) | 1.250 | 8.37 | 10.46 |
| mt11ras160ja | Ud | Poço drenante, monobloco, com microperfurações na parte superior, de polietileno de alta densidade, modelo RDREN "RASAN", de 800 mm de diâmetro nominal e 1,5 m de altura nominal, com cone redutor de 600 mm de diâmetro nominal na boca, com os degraus instalados, base com superfície lisa, uma entrada com manguito de união com junta elástica de 400 mm de diâmetro e uma saída de 400 mm de diâmetro, segundo EN 13598-2. (material) | 1.000 | 782.00 | 782.00 |
| mt46tpr010q | Ud | Tampa circular com bloqueio através de trincos e aro de ferro fundido dúctil de 850 mm de diâmetro exterior e 100 mm de altura, passagem livre de 600 mm, para câmara, classe D-400 segundo NP EN 124. Tampa revestida com tinta betuminosa e aro provido de junta de insonorização de polietileno e dispositivo anti-roubo. (material) | 1.000 | 115.00 | 115.00 |
| au00auh040 |  | Vibrador de betão, eléctrico. | 1.000 | 0.00 | 0.00 |
| mo020 | h | Oficial de 1ª construção. (mão de obra) | 1.000 | 22.68 | 22.68 |
| mo113 | h | Operário não qualificado construção. (mão de obra) | 1.000 | 21.45 | 21.45 |
| % | % | Custos directos complementares | 2 % | 986.29 | 19.73 |
|  |  | Custos directos |  |  | 1006.02 |
